# Büroetage Knesebeckstr.3 1.OG
Angebotsaufforderung (GAEB DA XML 3.3, DA83)
Projekt: 0006
Währung: EUR
Erstellt mit: GXML Toolbox V3.3 R20220330, ORCA AVA 26.0.8 26.00.08, 22.02.2026

## 51 Elektroarbeiten

### Abschnitt 1 440 Starkstromtechnische Anlagen

#### Titel 1.1 442 Eigenstromversorgungsanlagen

**1.1.10 Überwachungseinheit Systemleuchten Funk**
*** Bedarfsposition ohne GB
Menge: 1,000 St

**1.1.20 Rettungszeichenleuchte**
*** Bedarfsposition ohne GB
Menge: 1,000 St

**1.1.30 Sicherheitsleuchte**
*** Bedarfsposition ohne GB
Menge: 1,000 St

**1.1.40 Inbetriebnahme**
*** Pauschalposition
Separater Termin für Inbetriebnahme der komplett
aufgestellten
und angeschlossenen Anlage mit Überprüfung aller
Betriebszustände und Funktionen, sowie Einweisung des
Bedienpersonals
Menge: 1,000 psch

#### Titel 1.2 443 Niederspannungschaltanlagen

**1.2.1 UV-1 Allgemein**
Feldverteiler 3-Felder mit Mediafeld teilversenkt
incl. Anschlußklemmen, Überspannungsschutz
Abgang für UV IT im Serverraum
ausgestattet mit allen nötigen Fi Schutzschaltern und Sicherungsautomaten entsprechend den gültigen Normen und Vorschriften der DIN VDE
Aus der UV Allgemein werden alle Abgänge der Allgemeinen versorgung abgegriffen. Die Abgriffe der IT Stromkreise erfolgt aus der UV IT im Serverraum
WMP wird der Bauleitung vor Beauftragung und Bestellung vorgelegt
Menge: 1,000 St

**1.2.2 UV-2 ITund Netzwerk**
UV 2 Feldverteiler 2-Feldig AP
Einspeisung aus UV1
Verteilung zur einspeisung der IT Stromkreise in den Büros
mit Überspannungsschutz und allen notwendigen FI- Schutzschaltern und Sicherungsautomaten entsprechend der neuesten Normen und Vorschiften der DIN-VDE
Die WMP wird vor Herstellung oder Bestellung der Bauleitung zur Freigabe eingereicht .
Menge: 1,000 St

**1.2.3 UV-3 Lager**
UV 2 Feldverteiler 2-Feldig AP
Einspeisung aus UV1
Automatengehäuse KV 9448 NTincl.aller notwendigen Einbauten. Überspannungschutz, Fi-Schutzschalter, Automaten und notwendigen Nebenleistungen
Schutzart: IP 65 mit integrierten, elastischen
Dichtmembranen. 48 Teilungseinheiten je 18 mm.
Abmessungen HxBxT 708 x 295 x 129 mm.
Verteilung zur Einspeisung der IT Stromkreise in den Büros
mit Überspannungsschutz und allen notwendigen FI- Schutzschaltern und Sicherungsautomaten entsprechend der neuesten Normen und Vorschiften der DIN-VDE
Die WMP wird vor Herstellung oder Bestellung der Bauleitung zur Freigabe eingereicht .
Menge: 1,000 St

#### Titel 1.3 444 Niederspannungsinstallationsanlagen

*Hinweis*

**1.3.1 Steckdose SCHUKO UP-Einsatz**
Steckdose SCHUKO® mit Steckklemmen nach VDE 0620 als
Verbindungsklemmen ausgeführt und genehmigt, mit
einteiligem Erdungsbügel. Unterputz-Installation,
Flächenprogramm. Material: Kunststoff, Duroplast,
halogenfrei.
Haupt-Designlinie: Busch Jäger Future Linear
Farbe: reinweiss
Nennspannung: 250 V AC
Frequenz: 50/60 Hz
Nennstrom: 16 A
Verbindungsklemmen: nach VDE 0620-1
Bauart: nach DIN 49440
Werkstoff: Duroplast
mit Beschriftungsfeld für Stromkreisnummer
Fabrikat: Busch-Jäger
Artikel: Future Linear
liefern, montieren und betriebsfertig anschließen.
Menge: 72,000 St

**1.3.2 Schutzkontaktsteckdose 1-fach, AP, IP20**
*** Bedarfsposition ohne GB
Schutzkontaktsteckdose 1-fach, AP IP 20,
einschl. Befestigungsmaterial liefern,
montieren und betriebsfertig anschließen.
Fabr.:Busch Jäger  o. glw.
gewähltes Fabrikat/Typ:
'___________/___________'

liefern, montieren und betriebsfertig anschließen.
Menge: 1,000 St

**1.3.3 Schutzkontaktsteckdose 2-fach, AP, IP20**
Schutzkontaktsteckdose 2-fach, AP IP 20,
einschl. Befestigungsmaterial liefern,
montieren und betriebsfertig anschließen.
Fabr.:Busch Jäger oder gleichwertig.
mit Beschriftungsfeld für Stromkreisnummer
gewähltes Fabrikat/Typ:
'___________/___________'

liefern, montieren und betriebsfertig anschließen.
Menge: 12,000 St

**1.3.4 Aus-/Wechselschalter**
Wippschalter-Einsatz, Aus/Wechselschalter beleuchtbar
mit Glimm-und Glühaggregat mit N-Klemme für Beleuchtung und Kontrollschaltung, mit Steckklemmen. Mit Glimmaggregat
im Sinne der Arbeitsstättenverordnung beleuchtbar.
Nennspannung: 250 V AC
Verbindungsklemmen: nach VDE 0632-1
Schaltstrom: 10 AX
Farbe: sonstige
Werkstoff: Kunststoff/Metall
Fabrikat: Busch Jäger
Artikel:
liefern, montieren und betriebsfertig anschließen.
Menge: 6,000 St

**1.3.5 Jalousieschalter**
*** Bedarfsposition ohne GB
Jalousieschschalter gegenseitig verriegelt
liefern, montieren und betriebsfertig anschließen.
Fab. Busch Jäger Future Linear.
gewähltes Fabrikat/Typ:
'___________/___________'

liefern, montieren und betriebsfertig anschließen.
Menge: 1,000 St

**1.3.6 Jalousieschalter Koppelrelais**
Koppelrelais zur Ansteuerung von 2St.Jalousiemotoren mit einem Jalousieschalter
gewähltes Fabrikat/Typ:
'___________/___________'

liefern, montieren und betriebsfertig anschließen.
Menge: 6,000 St

**1.3.7 KNX 4fach Taster**
*** Bedarfsposition ohne GB
KNX 4-Fach Taster  frei Progammierbar
passend zum Programm Busch Jäger Future Linear
Menge: 1,000 St

**1.3.8 AP Gerätedose 2fach aus Schalterprogramm**
Ap Gerätedose aus Schalterprogramm zur Aufnahme von Up Geräteeinsätzen 2fach
Busch Jäger
Menge: 6,000 St

**1.3.9 Rahmen 1fach**
Abdeckrahmen für senkrechte und waagerechte Montage.
Für Unterputz-Installation, Flächenprogramm, 1-fach.
Material: Kunststoff, Duroplast, halogenfrei.
Haupt-Designlinie: Busch Jäger
Farbe: Reinweiss mit Beschriftungsfeld
Technische Ausführung: 1fach
Werkstoff: Duroplast
Fabrikat: Busch Jäger
Artikel: Future Linear
liefern, montieren und betriebsfertig anschließen.
Menge: 14,000 St

**1.3.10 Rahmen 2fach**
Abdeckrahmen für senkrechte und waagerechte Montage.
Für.Unterputz-Installation, Flächenprogramm, 2-fach.
Material:
Kunststoff, Duroplast, halogenfrei.
Haupt-Designlinie: Busch Jäger
Farbe: Reinweiss mit Beschriftungsfeld
Technische Ausführung: 2fach
Werkstoff: Duroplast
Fabrikat: Busch Jäger
Artikel: Future Linear
liefern, montieren und betriebsfertig anschließen.
Menge: 11,000 St

**1.3.11 Rahmen 3fach**
Abdeckrahmen für senkrechte und waagerechte Montage.
Für Unterputz-Installation, Flächenprogramm, 3-fach.
Material:
Kunststoff, Duroplast, halogenfrei.
Haupt-Designlinie: Busch Jäger
Farbe: Reinweiss mit Beschriftungsfeld
Technische Ausführung: 3fach
Werkstoff: Duroplast
Fabrikat: Busch Jäger
Artikel: Future Linear
liefern, montieren und betriebsfertig anschließen.
Menge: 2,000 St

**1.3.12 Wippe 1fach mit Linse**
Wippe mit 2 beiliegenden Linsen (orange und klar). Für
Wippschalter und Wipptastschalter Aus/Wechsel/Kreuz,
Wipptaster, Taster-BA 1-fach und Gruppentaster-BA
1-fach. Für
Beleuchtung und Kontrollschaltung.
Unterputz-Installation,
Flächenprogramm. Material: Kunststoff, Duroplast,
halogenfrei.
Haupt-Designlinie: Busch Jäger
Farbe: reinweiss
Werkstoff: Duroplast
Fabrikat: Busch Jäger
Artikel: Future Linear
liefern, montieren und betriebsfertig anschließen.
Menge: 6,000 St

**1.3.13 Wippe 2fach Jalousieschalter**
*** Bedarfsposition ohne GB
Wippen für Wippenschalter und Wippentastschalter,
Wippentaster, Gruppen-Wippentaster, Taster-BA 2-fach
und
mit Aufdruck Pfeil unten Oben
Flächenprogramm. Material: Kunststoff, Duroplast,
halogenfrei.
Haupt-Designlinie: Busch Jäger Future Linear
Farbe: reinweiss
Werkstoff: Duroplast
Fabrikat: Busch Jäger
Artikel: Future Linear
liefern, montieren und betriebsfertig anschließen.
Menge: 1,000 St

**1.3.14 HF-Bewegungsmelder Präsentzmelder UP**
HF-Bewegungsmelder Präsentzmelder UP Esylux Compakt Deckenmontage
Menge: 5,000 St

**1.3.15 Bodentank nivaugleich belegbar Komplettausgestatet**
UDHOME9 2V Bodentank komplett
Quadratischer Bodentank mit einem schwenkbaren Schnurauslass zur Leitungsausführung und einem Deckel mit Bodenbelagsaussparung. Für den Einsatz im System- oder Estrichboden in trockenen Räumen im Innenbereich mit trocken gepflegten Böden. Einbaugehäuse mit vorgeprägten Einführungsöffnungen für Rohre (M25). Geprüft nach EN 50085-2- 2.
Ausgestattet mit 4 Steckdosen "Datendosen2xRJ45 Cat 6a und einem Freien Auslaß  für Medienleitung gemäß IT Abteilung
 · Werkstoff: Edelstahl, rostfrei 1.4301
 · Mengeneinheit: Stück
 · Länge: 246 mm
 · Breite: 243 mm
 · min. Fußbodenhöhe: 95 mm
 · max. Fußbodenhöhe: 125 mm
 · Geeignet für Doppelboden: ja
 · Geeignet für Hohlböden: ja
 · Geeignet für Nasspflege: nein
 · Mit Bodenbelagsaussparung: ja
 · IP-Schutzart im genutzten Zustand: IP20
 · IP-Schutzart im ungenutzten Zustand: IP40
 · IK-Schutzgrad: IK10
 · Länge Außenmaß: 243 mm
 · Breite Außenmaß: 243 mm
 · min. Estrichhöhe: 95 mm
 · max. Estrichhöhe: 110 mm
Marke: OBO BETTERMANN
Art.-Nr.: 7427324
Typ: UDHOME9 2V

Einheit : Stk
Artikelnr. : 7427324
Menge: 1,000 St

**1.3.16 CEE-Steckdose/ Festanschluß, 5-pol. 400V/16A, 6h AP**
CEE-Steckdose/ Festanschluß, 5-pol. 400V/16A, IP 54, liefern,
montieren und betriebsfertig anschließen, einschl.
Klein- und Befestigungsmaterial
Menge: 1,000 St

**1.3.17 Festanschluß, 3-pol. 230V/16A, AP**
Festanschluß, 3-pol. 230V/16A, IP 54, liefern,
montieren und betriebsfertig anschließen, einschl.
Klein- und Befestigungsmaterial
Menge: 4,000 St

**1.3.18 Festanschluß, 3-pol. 230V/20A, AP**
Festanschluß, 3-pol. 230V/20A, IP 54, liefern,
montieren und betriebsfertig anschließen, einschl.
Klein- und Befestigungsmaterial
Menge: 2,000 St

*Hinweis*

**1.3.19 Abzweigdose auf Putz 70 x 70 mm**
Verbindungsdose auf Putz 70 x 70 mm, mit Deckel,
Gehäuse aus Kunststoff grau, IP 54, einschl. 6 Stck.
schraubenlose Anschlußklemmen bis 2,5 qmm,
liefern, montieren und betriebsfertig anschließen.
Fabr.: Hensel
Typ: SD7
gewähltes Fabrikat/Typ:
'___________/___________'

liefern, montieren und betriebsfertig anschließen.
Menge: 20,000 St

**1.3.20 Abzweigkasten, AP, IP 55, 100x100x50 mm**
Abzweigkasten auf Putz 100x100x50 mm, IP55,
m. Deckel, Gehäuse aus Thermoplast, grau, RAL 7035
einschl. 6 Stck. schraubenlose Anschlussklemmen
bis 6 qmm, liefern, montieren und bis zu sechs
Zu- / Ableitungen betriebsfertig anschließen.
Montageort: Aufzugsschächte
Fabr.: Hensel K9065 o. glw.
Menge: 3,000 St

**1.3.21 UP-Gerätedose unter Putz inkl. Kernbohrung**
*** Bedarfsposition ohne GB
1
Menge: 1,000 St

**1.3.22 UP Hohlwandgerätedose tief Luftdicht**
UPGerätedose, luftdicht, für Hohlwandinstallation,

Hohlwanddose, Ausführung als Hohlwand-Gerätedose nach DIN EN 60670/VDE 0606 und DIN 49073, aus Kunststoff, luftdichte Ausführung nach DIN 18015-5,

Installationsöffnung Ø 60 mm, Einbauöffnung Ø 68 mm, tief
für Plattenstärke 7-40 mm, Kombinationsabstand 71 mm mit vollisolierten Verbindungsstutzen, mit 2 Plus-Minus-Geräteschrauben,

Werkzeuglose Einführung für NYM-Leitungen und Datenleitungen sowie für Rohre Ø 20/25 mm (2 x Ø 20/25 mm, 2 x 3 x 1,5 mm², 2 x 3 x 2,5 mm² bzw. 5 x 1,5 mm²), Schutzart IP 30 nach DIN EN 60529, flammwidrig nach DIN EN 60695 bis 850° C, für Hohlwandinstallation,

Hersteller/Typ Kaiser 9263-22
Menge: 84,000 St

**1.3.23 UP Hohlwandschalterdose flach Luftdicht**
UP Hohlwandschalt Gerätedose, luftdicht, für Hohlwandinstallation,

Hohlwanddose, Ausführung als Hohlwand-Gerätedose nach DIN EN 60670/VDE 0606 und DIN 49073, aus Kunststoff, luftdichte Ausführung nach DIN 18015-5,

Installationsöffnung Ø 60 mm, Einbauöffnung Ø 68 mm, flach für Plattenstärke 7-40 mm, Kombinationsabstand 71 mm mit vollisolierten Verbindungsstutzen, mit 2 Plus-Minus-Geräteschrauben,

Werkzeuglose Einführung für NYM-Leitungen und Datenleitungen sowie für Rohre Ø 20/25 mm (2 x Ø 20/25 mm, 2 x 3 x 1,5 mm², 2 x 3 x 2,5 mm² bzw. 5 x 1,5 mm²), Schutzart IP 30 nach DIN EN 60529, flammwidrig nach DIN EN 60695 bis 850° C, für Hohlwandinstallation,

Hersteller/Typ Kaiser 9263-22
Menge: 42,000 St

**1.3.24 NYM-J 3x1,5 mm² in Mischinstallation**
NYM-J 3x1,5 mm²
liefern und in Teillängen in Mischinstallation
auf dem Rohfußboden, in GK-Wänden oder in
Leerrohren einziehen
Menge: 200,000 m

**1.3.25 NYM-J 3x2,5 mm² in Mischinstallation**
NYM-J 3x2,5 mm²
liefern und in Teillängen in Mischinstallation
auf dem Rohfußboden, in GK-Wänden oder in
Leerrohren einziehen
Menge: 800,000 m

**1.3.26 NYM-J 5x1,5 mm² in Mischinstallation**
NYM-J 5x1,5 mm²
liefern und in Teillängen in Mischinstallation
auf dem Rohfußboden, in GK-Wänden oder in
Leerrohren einziehen
Menge: 400,000 m

**1.3.27 NYM-J 5x2,5 mm² in Mischinstallation**
NYM-J 5x2,5 mm²
liefern und in Teillängen in Mischinstallation
auf dem Rohfußboden, in GK-Wänden oder in
Leerrohren einziehen
Menge: 200,000 m

**1.3.28 NYM-J 5x4 mm² in Mischinstallation**
NYM-J 5x4 mm²
liefern und in Teillängen in Mischinstallation
auf dem Rohfußboden, in GK-Wänden oder in
Leerrohren einziehen
Menge: 20,000 m

**1.3.29 NYM-J 5x6 mm² in Mischinstallation**
*** Bedarfsposition ohne GB
NYM-J 5x6 mm²
liefern und in Teillängen in Mischinstallation
auf dem Rohfußboden, in GK-Wänden oder in
Leerrohren einziehen
Menge: 1,000 m

*Hinweis*

**1.3.30 NYY-J 5x16 mm² in Einzelverlegung**
NYY-J 5x16 mm², liefern und anteiligen Profilschienen
und Bügelschellen auf Abstand verlegen
Menge: 20,000 m

*Hinweis*

**1.3.31 Kabelrinne Kantenhöhe 60 mm, B 200 mm**
VDE-geprüfte Kabelrinne mit Schnellverbindungs-
System, durchgängiger Potenzialausgleich ohne
Zusatzbauteile,
inklusive aller relevanten
Verbindungsbauteile, mit gesickter Längsbodenlochung 7 x 20 mm zur Auslegermontage, mit
Quersickung 7 x 32 mm zur Kabelbelüftung und
zur Montageerleichterung.
Mittenlochung 11 mm für die direkte Gewindestangenabhängung.
Durchgängige Seitenlochung 7 x 20 mm als
Verbinderlochung.
Korrosionsschutz: bandverzinkt nach
DIN EN 10327
Blechstärke: 0,75 mm
Seitenhöhe: 60 mm
Breite: 200 mm
Länge: 3050 mm
Tragfähigkeit: 0,7 kN/m bei Stützabstand 1,0m
liefern und montieren, einschl. Klein- und
Befestigungsmaterial.
angeb. Fabr.:
..........
Menge: 30,000 m

**1.3.32 Trennsteg für Kabelrinnen, Kantenhöhe 60 mm**
Trennsteg zur Trennung von Kabeln und Leitungen,
zum Einbau in Kabelrinnen, einschl. Befestigungszubehör
Korrosionsschutz: bandverzinkt nach DIN EN 10327
Seitenhöhe: 60 mm
Länge: 3000 mm
in Teillängen liefern und montieren
Menge: 30,000 m

**1.3.33 Wandausleger, 210 mm, verzinkt**
Wandausleger, 210 mm, verzinkt, zur Befestigung
an Mauerwerks- oder Betonwänden, liefern und
montieren, einschl. erforderlichem
Befestigungsmaterial.
Menge: 25,000 St

**1.3.34 H-Stiel L 200 mm, verzinkt, mit Flanschplatte**
H-Stiel L 200 mm mit Endkappe, mittelschwer,
verzinkt mit Flanschplatte, liefern und an Betondecke montieren, inkl. Klein- und Befestigungsmaterial.
Menge: 25,000 St

**1.3.35 Sammelhalter bis 10 Leitungen**
Sammelhalter bis 10 Leitungen, liefern und oberhalb
abgehängter Decken montieren
Menge: 100,000 St

*Hinweis*

#### Titel 1.4 445 Beleuchtungsanlagen

**1.4.1 Leuchte ARTSHSAPE ROUND LED LARGE 1600**
*** Bedarfsposition ohne GB
Artshape Round LED Large
1600 EDGE Suspended UP&Down
8000/22000 PLX EDD 840 / S-1,5 M RA

Liefern und montieren sowie betriebsfertig anschließen

Fabrikat:  Luxonia
Menge: 0,000 St

**1.4.2 Leuchte ARTSHSAPE ROUND LED LARGE 1600**
Artshape Round LED Large
1600 EDGE Suspended UP&Down TW
8000/22000 PLX EDD 827-865/ / S-1,5 M
TW RAL DALI ECO BT RTC TW +DALI ECO BT RTC

Liefern und montieren sowie betriebsfertig anschließen

Fabrikat:  Luxonia
Menge: 1,000 St

**1.4.3 Leuchte ARTSHAPE ROUND LED MEDIUM**
Artshape Round LED Medium
Full Surface 8000 PLX EDD 840 RAL

Liefern und montieren sowie betriebsfertig anschließen

Fabrikat: Luxonia
Menge: 1,000 St

**1.4.4 Leuchte ARTSHAPE ROUND LED SMALL**
Artshape Round LED Small
Full Surface 6000 PLX EDD 840 RAL

Liefern und montieren sowie betriebsfertig anschließen

Fabrikat: Luxonia
Menge: 4,000 St

**1.4.5 Leuchte ARTSHAPE ROUND LED SMALL**
*** Bedarfsposition ohne GB
Artshape Round LED Small 300
Full Surface 4000 PLX EDD 840 RAL

Liefern und montieren sowie betriebsfertig anschließen

Fabrikat: Luxonia
Menge: 0,000 St

**1.4.6 Leuchte X-LINE SLIM UP&DOWN LED**
*** Bedarfsposition ohne GB
X-Line Slim up&down LED 2200/2600 PC / PLX EDD 840
Line 1S / Connector TYP-LB 589/589mm S-1,5 M RAL

Liefern und montieren sowie betriebsfertig anschließen

Fabrikat: Luxonia
Menge: 0,000 St

**1.4.7 Leuchte X-LINE SLIM UP&DOWN LED**
*** Bedarfsposition ohne GB
X-Line Slim up&down LED 2200/2600 PC / PLX EDD 840
/- 1138mm S-1,5 M RAL

Liefern und montieren sowie betriebsfertig anschließen

Fabrikat: Luxonia
Menge: 0,000 St

**1.4.8 Leuchte X-LINE SLIM UP&DOWN LED**
*** Bedarfsposition ohne GB
X-Line Slim up&down LED 2200/2600 PC / PLX EDD 840
/- 1692mm S-1,5 M RAL

Liefern und montieren sowie betriebsfertig anschließen

Fabrikat: Luxonia
Menge: 0,000 St

**1.4.9 Leuchte X-LINE SLIM UP&DOWN LED**
*** Bedarfsposition ohne GB
X-Line Slim up&down LED
840 Line-1EL/L-2252mm S-1,5 M RAL

Liefern und montieren sowie betriebsfertig anschließen

Fabrikat: Luxonia
Menge: 0,000 St

**1.4.10 Leuchte X-LINE SLIM UP&DOWN LED**
*** Bedarfsposition ohne GB
X-Line Slim up&down LED
840 Line-1EL/L-2252mm S-1,5 M RAL

Liefern und montieren sowie betriebsfertig anschließen

Fabrikat: Luxonia
Menge: 0,000 St

**1.4.11 Leuchte X-LINE SLIM UP&DOWN LED**
*** Bedarfsposition ohne GB
X-Line Slim up&down LED 5200/5200 PC/PLX EDD
840Line-1EP / L-2252mm S-1,5 M RAL

Liefern und montieren sowie betriebsfertig anschließen

Fabrikat: Luxonia
Menge: 0,000 St

**1.4.12 Leuchte X-LINE SLIM UP&DOWN LED**
*** Bedarfsposition ohne GB
X-Line Slim up&down LED 5200/5200 PC/PLX EDD
840Line-1S / L-2244mm S-1,5 M RA

Liefern und montieren sowie betriebsfertig anschließen

Fabrikat: Luxonia
Menge: 0,000 St

**1.4.13 Leuchte BERYL NEW LED**
*** Bedarfsposition ohne GB
Beryl New LED O-1 1000 /PLX EDD
33 IP 20 / 44 840

Liefern und montieren sowie betriebsfertig anschließen

Fabrikat: Luxonia
Menge: 20,000 St

**1.4.14 BACKPANEL LED**
Backpanel LED 3800/PLX EDD 34
IP 20 / 44 840

Liefern und montieren sowie betriebsfertig anschließen

Fabrikat: Luxonia
Menge: 2,000 St

**1.4.15 Leuchte TUSET L-DOWN LED TW 5000**
Tuset L-Down LED TW 5000 Louver Silver Edd 827-865
/ S-1,5 M TW+ DALI ECO BT RTC+Sensor ,RAL

Liefern und montieren sowie betriebsfertig anschließen

Fabrikat: Luxonia
Menge: 3,000 St

**1.4.16 Leuchte TUSET L-DOWN LED TW 5000**
Tuset L-Down LED TW 5000 Louver Silver EDD 827-865
/ S-1,5 M  Tunable White RAL

Liefern und montieren sowie betriebsfertig anschließen

Fabrikat: Luxonia
Menge: 9,000 St

**1.4.17 Sensor DALI**
Sensor DALI LS PD CI G 24062172072083
Menge: 1,000 St

**1.4.18 MOUNTING ADAPTER**
Mounting Adapter 4008321480798
Menge: 1,000 St

**1.4.19 Pflanzenleuchte**
Pflanzenleuchte abgependelt weiß
8W  230 V gemäß Bemusterung
LEDVANCE  oder Gleichwertig
Menge: 2,000 St

**1.4.20 Leuchte Typ 13 Lager/Server**
*** Bedarfsposition ohne GB
LED Panel 62,5x62,5 cm
als Einbau oder Anbauleuchte für Rasterdecke
18W 30000Kelvin  2300lm
LEDVANCE oder Gleichwertig
Menge: 0,000 St

### Abschnitt 2 450 Fernmelde- und IT-Anlagen

#### Titel 2.1 452 Such- und Signalanlagen

*Hinweis*

**2.1.1 Video Türstation**
*** Bedarfsposition ohne GB
Menge: 1,000 St

**2.1.2 Tischsprechstelle mit Monitor**
*** Bedarfsposition ohne GB
Menge: 1,000 St

**2.1.3 Klingeltaster**
Menge: 1,000 St

#### Titel 2.2 455 Fernseh- und Antennenanlagen

**2.2.1 8-fach Multi-Abzweiger in F-Connector-Technik,**
8-fach Multi-Abzweiger in F-Connector-Technik,
brummentkoppelt, Frequenzbereich 5 bis 1200 MHz,
Abzweigdämpfung 12,5 - 19 dB
Fabrikat / Typ: GSS Grundig SAT Systems
MTR 08
oder gleichwertig
gewähltes Fabrikat/Typ:
'___________/___________'

liefern, montieren und betriebsfertig anschließen.
Menge: 1,000 St

**2.2.2 F-Kompressions-Stecker für Koaxkabel SAT 110-XXX**
F-Kompressions-Stecker für Koaxkabel SAT 110-XXX
und Koax-Kabel 1,0 / 4,6 bis 3-fach geschirmt
Fabrikat / Typ: GSS Grundig SAT Systems
FCC 71 - 4.9
oder gleichwertig
gewähltes Fabrikat/Typ:
'___________/___________'

liefern, montieren und betriebsfertig anschließen.
Menge: 8,000 St

**2.2.3 Breitband.-Antennendose für Stichleitungen**
Breitband.-Antennendose für Stichleitungen
und Sternstruktur, Frequenzbereich 5 bis 862 MHz,
2 dB Anschlußdämpfung TV,
5 dB Auskoppeldämpfung Rf
Fabrikat / Typ: GSS Grundig SAT Systems
OR 02
oder gleichwertig
gewähltes Fabrikat/Typ:
'___________/___________'

liefern, montieren und betriebsfertig anschließen.
Menge: 2,000 St

**2.2.4 Zentralstück für Antennen-Steckdose 2- und 3Loch Q.1/Q.3 anthrazit, samt**
Zentralstück für 2-und 3-Loch Antennen-Steckdosen, mit
ausbrechbarem SAT-Eingang. Unterputz-Installation,
Flächenprogramm. Material: Kunststoff, Thermoplast,
bruchsicher, halogenfrei.
Farbe: anthrazit samt, lackiert
Werkstoff: Thermoplast
Haupt-Designlinie: Berker Q.1/Q.3/Q.7/Q.9
Fabrikat: Berker oder gleichwertig
Artikel: 12036086
gewähltes Fabrikat/Typ:
'___________/___________'

liefern, montieren und betriebsfertig anschließen.
Menge: 2,000 St

**2.2.5 Koaxial-Antennenkabel, Class A,**
Koaxial-Antennenkabel, 500 m,  1.0/4.6 -3S, Class A,
hochwertig dreifach geschirmt, Schirmungsmaß > 110 dB,
für GSS-Stecker FCC 71 - 4.9,, incl. Kupferpreis,
Innenleiter-
Durchmesser 1,0 mm, Dielektrikun-Durchmesser 4,65 mm,
Außendurchmesser 6,8 mm, Dämpfung 8,7 dB/200 MHz
auf 100m, Dämpfung 18dB/862 MHz auf 100m,
Dämpfung 29,4 dB/ 2050MHz auf 100m,
Fabrikat / Typ: GSS Grundig SAT Systems
SAT 110-500
oder gleichwertig
gewähltes Fabrikat/Typ:
'___________/___________'

liefern, montieren und betriebsfertig anschließen.
Menge: 28,000 m

**2.2.6 Schirmung Koaxialkabel auf Potischiene aufklemmen**
Koaxialkabel im Bereich der Poti-schelle abmanteln
und an der Potischiene anklemmen
Menge: 2,000 St

**2.2.7 Messen und Prüfen der Antennenanlage.**
Messen und Prüfen der Antennenanlage.
Die Anlage ist einzupegeln,
zu prüfen und mit der einem schriftlichen
Prüfungsbericht der Bauleitung vorzulegen.
Menge: 0,000 St

#### Titel 2.4 457 Übertragungsnetze

*Hinweis*

**2.4.1 UAE-Steckdose 8-polig geschirmt Kat.6a, Class E**
UAE-Steckdose aus Zinkdruckguss für Stecker
RJ11/RJ12/RJ45 mit LSA+ Klemmen, 360°
Schirmkontaktierung und Zugentlastung, 45°
Schrägauslass,
flexible Leitungszuführung, geeignet für PoE+.
Nennspannung: 72 V DC
Nennstrom: 0,5 A
Übertragungsbandbreite: max. 250 MHz
Kontaktwiderstand Signal: 20 m?
Kontaktwiderstand Schirm: 100 m?
Leiter Ø: 0,4 ... 0,63 mm (AWG 26-22)
Einbautiefe: 31 mm
Cat.6a/Class E: nach DIN EN 50173-1:2011-09
Bauart: nach DIN EN 60603-7-5
Farbcode A und B: nach TIA/EIA-568-B.2
Fabrikat: Berker oder gleichwertig
Artikel: 455401
gewähltes Fabrikat/Typ:
'___________/___________'

liefern, montieren und betriebsfertig anschließen.
Menge: 4,000 St

**2.4.2 UAE-Steckdose 8/8-polig geschirmt Kat.6a, Class E**
UAE-Steckdose aus Zinkdruckguss für Stecker
RJ11/RJ12/RJ45 mit LSA+ Klemmen, 360°
Schirmkontaktierung und Zugentlastung, 45°
Schrägauslass,
flexible Leitungszuführung, geeignet für PoE+.
Nennspannung: 72 V DC
Nennstrom: 0,5 A
Übertragungsbandbreite: max. 250 MHz
Kontaktwiderstand Signal: 20 m?
Kontaktwiderstand Schirm: 100 m?
Leiter Ø: 0,4 ... 0,63 mm (AWG 26-22)
Einbautiefe: 31 mm
Cat.6a/Class E: nach DIN EN 50173-1:2011-09
Bauart: nach DIN EN 60603-7-5
Farbcode A und B: nach TIA/EIA-568-B.2
Fabrikat: Berker oder gleichwertig
Artikel: 455501
gewähltes Fabrikat/Typ:
'___________/___________'

liefern, montieren und betriebsfertig anschließen.
Menge: 18,000 St

**2.4.3 Zentralstück für UAE Steckdose**
Zentralstück für UAE-Steckdose 1-fach, Kat.3 / Kat.5
und Kat.6a,
mit 45° Schrägauslass Unterputz-Installation,
Flächenprogramm. Material: Kunststoff, Thermoplast,
bruchsicher, halogenfrei.
Haupt-Designlinie: Berker Q.1/Q.3/Q.7/Q.9
Farbe: polarweiß samt
Werkstoff: Thermoplast
Fabrikat: Berker oder gleichwertig
Artikel: 14076089
gewähltes Fabrikat/Typ:
'___________/___________'

liefern, montieren und betriebsfertig anschließen.
Menge: 4,000 St

**2.4.4 Zentralstück für UAE Steckdose 2fach**
Zentralstück für UAE/E-DAT Design/Telekom ISDN
Steckdosen, 2-fach, Kat.3 / Kat.5 und Kat.6, mit 45°
Schrägauslass. Unterputz-Installation, Flächenprogramm.
Material: Kunststoff, Thermoplast, bruchsicher,
halogenfrei.
Haupt-Designlinie: Berker Q.1/Q.3/Q.7/Q.9
Farbe: anthrazit samt, lackiert
Werkstoff: Thermoplast
Fabrikat: Berker oder gleichwertig
Artikel: 14096086
gewähltes Fabrikat/Typ:
'___________/___________'

liefern, montieren und betriebsfertig anschließen.
Menge: 18,000 St

**2.4.5 Aufputz-Gehäuse**
Menge: 6,000 St

**2.4.6 Messungen nach EN 50173 (Permanent Link)**
Messungen nach EN 50173 (Permanent Link) und
Dokumentation der Meßergebnisse.
Die Messdokumentation ist dem AG vor Abnahme vorzulegen
und in digitaler Form den Revisionstunterlagen
beizulegen.
Menge: 45,000 St

**2.4.7 Datenkabel Duplex 2x4x2xAWG 24/2, Duplex halogenfrei, Mischinstallation**
Kupferdatenkabel für die strukturierte Gebäudeverkabelung nach EN 50173, halogenfrei
- Cu - Datenkabel bis 1200 MHz S-STP
- Aufbau 4x2xAWG 22/1 Cu-Draht blank
- Paarschirmung aus Polyesterfolie AL-kaschiert
- Gesamtschirm aus Cu-Geflecht verzinnt
- Außenmantel aus FRNC nach IEC 60332-3
  Cat C und IEC 60754-2
- Metrierung auf dem Kabelmantel
- Brandlast 0,7 MJ/m
- Kabelaußendurchmesser 8,7mm
- Wellenwiderstand 100 Ohm+- 15 Ohm bei 1 bis
  100 MHz, +- 20 Ohm bei 101 bis 1200 MHz
- Schleifenwiderstand 120 Ohm/ km max.
- Dämpfung nom.: 4,9/ 12,7/ 16,3/ 23,5/ 29,4/ 42,8/
  53,0/ 59,0 dB/ 100m (10/ 62,5/ 100/ 200/ 300/ 600/
  1000/ 1200 MHz)
- NEXT nom.: 95,0/ 93,0/ 90,0/ 85,0/ 83,0/ 78,0/
  75,0/ 74,0 dB (10/ 62,5/ 100/ 200/ 300/ 600/
  1000/ 1200 MHz)
Deutlich besser als die Kategorie 7 nach
prEN 50288-4-1 und ISO/IEC 11801,
in Teillängen liefern und wie folgt verlegen;
ca. 70% in Kabelrinnen
ca. 30% in Mauerwerksschlitzen bzw. GK-Wänden
(siehe hierzu Hinweis Leitungsnetz)
angeb. Fabrikat:
....................................
Menge: 600,000 m

**2.4.8 19"-Verteilergestellschrank 2, 18 HE**
19" Verteilergestellschrank 1, 18 HE, ca.
600x450x900mm
(HxBxT), wie folgt aufgebaut:
- Schrankgestell mit 19 "-Ausbau
  mit Kabeleinführung
- Deckblech, belüftet
- Stahlblechrückwand
- Seitenwände, beidseitig, verschraubbar
- - mit Fronttür, als Sichttür
- Komfortgriffe, mit Griffadapter
  für Montage an Sichttüren
- Schaltschrankleuchte mit Türkontakt
- Erdungsschiene
- Kabelführungen
- Kabelabfangschienen
Farbe: RAL 7035
bestückt mit:
1  Steckdosenleiste mit 5 Schukosteckdosen, inkl.
  Anschlussleitung für Festanschluss in v. g.
  Verteilung,
  inkl. Überspannungsschutz Typ 3,
  Nennspannung 250 V/50 Hz, In 16 A
2  19 " Rangierpanel, 1HE, Farbe RAL 7035,
  mit Kabel-Führungsbügeln
2 Kabelführungsbügel, zum vertikalen, seitlichen
  Führen der Patchfeld-Kabel an der Vorderseite
1  Geräteboden, fest
v. g. Schrank liefern, aufstellen und betriebsfertig
anschließen, alle Geräte und Bauteile der Zentralentechnik, auch Bau- und Kleinteile welche in den v. g.
Pos. nicht im einzelnen beschrieben oder aufgelistet
wurden, jedoch erforderlicher Bestandteil für die
ineinanderwirkenden und ganzheitlichen Funktionen
der Zentralentechnik erforderlich sind, einschl. aller
notwendigen Systemkabel zur Verbindung der Schränke
untereinander, sowie Beschriftungen der Klemmleisten,
sind in die Einheitspreise einzukalkulieren.
Menge: 1,000 St

**2.4.9 Kabelabfangschiene zur Zugentlastung**
Kabelabfangschiene zur Zugentlastung
und zum sicheren Einführen von Kabelsträngen von oben
und von unten, incl. Befestigungssatz
liefern und montieren
Menge: 3,000 St

**2.4.10 Kabelführungsbügel**
Kabelführungsbügel, zum vertikalen, seitlichen
Führen der Patchfeld-Kabel an der Vorderseite,
liefern und in v. g. Verteilergestellschränke montieren
Menge: 6,000 St

**2.4.11 RJ45-Modul Cat.6A T568A**
RJ45-Modul Cat.6A T568A
RJ45-Modul Cat.6A, gem. EN 60603-7-51,
durch Zertifikat nachzuweisen;
Anwendungen gem. EN 50173-2, Anlage F (10Gbit/s, PoE+);
Optimiertes Kontaktdesign zur Vermeidung von
Abreißfunken im Kontaktruhebereich;
Rastnase metallisch aus Federstahl
IDC-Schneidklemmen: geeignet für Massiv- und
Litzenleiter;
Kabel-, Adernmontage ohne modulabhängiges
Spezialwerkzeug;
Steckbare Potentialanschlussmöglichkeit am Gehäuse;
Zugentlastung per unverlierbaren, rastenden Kabelbügel;
separate Schirmkontaktierung;
kreuzungsfreie Anordnung der Adernpaare möglich;
Metallfolie der Paarschirmung ist bis zur
Adernfixierung im Kabelmanager zu führen.
Dienstekennzeichnung durch steckbare Schutzkappen in
mindestens 5 Farben;
Anforderungen:
Einbautiefe: = 32,0mm
Breite: = 14,8mm
Eigenschaften: Cat.6A gem. EN 60603-7-51
Kompatibilität: zu RJ45-/12-/11-Steckern durch
Überbiegeschutz
Lebensdauer: = 750 Steckungen
Kabeldurchmesser: geeignet für = 9mm
Anschluss: 8-adrig
Kontaktdesign: Optimierung im Datenblatt
nachzuweisen
Adernanschluss: IDC-Schneidklemmen
Aderndurchmesser: 0,9-1,6mm
Leiterdimension: massiv: AWG26/1-22/1
Litze: AWG27/7-22/7
Farbcode: gem. T568A
Potentialanschluss: 2,8mm gem. DIN 46342-1
Material Rastnase: Federstahl
Farben für Dienstekodierung: schwarz, orange, grün,
blau, gelb
Fabrikat: Telegärtner
Typ: AMJ-S Modul Cat.6A
Artikel-Nr.: J00029A2000
gewähltes Fabrikat/Typ:
'___________/___________'

liefern, montieren und betriebsfertig anschließen.
Menge: 50,000 St

**2.4.12 19" 24-fach Modulträger 1HE, grau**
19" 24-fach Modulträger 1HE, grau
Modulträger metallisch, mit 19"-Befestigungs-
raster und integrierter Kabelabfangung;
Potentialanschlussleitung vormontiert;
Portnummerierung auf Frontblende von 1 bis 24;
Rasthebel für Stecker bei allen 24 Ports obenliegend;
Anforderungen:
Einbautiefe: max. 115mm
Material Modulträger: Stahlblech, pulverbeschichtet
Farbe: lichtgrau, RAL 7035
Fabrikat: Telegärtner
Typ: Modul-Träger AMJ/UMJ
Artikel-Nr.:H02025A0167
gewähltes Fabrikat/Typ:
'___________/___________'

liefern, montieren und betriebsfertig anschließen.
Menge: 2,000 St

*Hinweis*

**2.4.13 19" LWL-Rangierverteiler 1HE, 6xLCD, OM3 inkl. Spleißverbindungen**
19" LWL-Rangierverteiler 1HE, 6xLCD, OM3, inkl.
Spleißverbindungen
Rückversetzung min. 50mm aus 19"-
Befestigungsebene;
Kevlarbefestigungsmöglichkeit mit min 2 Bolzen;
Geeignet für die Aufnahme von bis zu 4
Spleißkassetten;
Spleißkassetten mit integrierten
Spleißschutzhaltern;
Obere Spleißkassette mit Deckel verschlossen;
Min. 4 Kabelöffnungen rückseitig zum Einlegen von
Kabel von oben;
Selbstklebendes Kabelschellenset bestehend aus min. 4
Kabelschellen;
Abnehmbare Frontblende;
Beschriftungsstreifen 12x380mm unter
transparenter Abdeckung;
Frontblende bestückt mit min. 6 LCD-Kupplungen;
LWL-Kupplungen geschraubt montiert;
Pigtails spleißfertig abgesetzt und in
Spleißkassette(n) abgelegt;
Stecker der Pigtails auf Kupplungen aufgesteckt;
Pigtails mit 12Farben gem. IEC60304 codiert;
Staubschutz auf Kupplung (Außenseite);
Anforderungen:
Einbautiefe: max. 265mm
Kabeldurchmesser: 5 bis 20mm
Materialien:
Gehäuse: Stahlblech, pulverbeschichtet
Frontblende: Aluminium, 1,5mm
Farbe: lichtgrau, ähnlich RAL7035
Pigtail:
- Fasertyp: gem. IEC60793-2-10
- Sekundärcoating: max. 900µm, farbig
- Querdruckfestigkeit: min. 1000N/m
- Dämpfung: max. 1,0dB/km @ 1300nm
- Bandbreite: min. 1500 MHz x km @ 850nm
- Stecker: LC nach IEC61754-20
- Lebensdauer: min. 1000 Steckungen
- Ferrule: Zirkonia-Keramik
- RL: min. 30dB
LCD-Kupplung:
- Standard: gem. IEC 61754-20
- Hülse: Zirkonia-Keramik, geschlitzt
- Gehäuse: halogenfreier Kunststoff;
- Farbe: türkis;
- geeignet für OM4-Anwendungen;
-.Staubschutzkappen
Lieferung mit 2 Kabelverschraubungen M20 und
M25 und 4 Blindstopfen, metallische
Crimp-Spleißschutze Typ
Telekom
Fabrikat: Telegärtner
Typ: BASIS V
Artikel-Nr.: H02030K0590
liefern und montieren einschl. Spleißarbeiten
gewähltes Fabrikat/Typ:
'___________/___________'

liefern, montieren und betriebsfertig anschließen.
Menge: 1,000 St

**2.4.14 Installationskabel A/I-DQ(ZN)BH 1x24G50,OM3,D-211**
Installationskabel A/I-DQ(ZN)BH 1x24G50,OM3,D-211
geeignet für direkte Erdverlegung;
zum Aufbau von Übertragungsstrecken OF300 bei
Anwendung 10GBase-LX4 gem. Tabelle F.4 in
EN50173-1:2011-09;
nichtmetallischer Nagetierschutz;
Brandverhalten mindestens Dca-s2,d1,a1
gem. europaeischer BauProVO;
Brandklassenangabe auf Kabelmantelbedruckung gefordert;
Anforderungen:
Kabeldurchmesser: = 6,1mm
Zugbelastung: = 1500N kurzzeitig
Querdruckfestigkeit: = 15000N/m dauernd
Mantelfarbe: orange
UV-Beständigkeit: gem. ISO 4892-2
Halogenfreiheit: gem. IEC 60754-2
Längswasserdichtigkeit: gem. IEC 60794-1-2-F5B
Flammwidrigkeit: gem. ISO/IEC 60332-1;
Fasertyp: gem. IEC 60793-2-10
Dämpfung: = 1,0dB/km @ 1300nm
Bandbreite = 1500MHz x km @ 850nm
Menge: 60,000 m

### Abschnitt 3 Grundausstattung Bürofläche

*Hinweis: Hinweistext*
Basis Ausstattung Küchenzeile Stand

#### Titel 3.2 Vorrüstung Anschlüsse Teeküche

**3.2.10 Steckdose SCHUKO UP-Einsatz**
Steckdose SCHUKO® mit Steckklemmen nach VDE 0620 als
Verbindungsklemmen ausgeführt und genehmigt, mit
einteiligem Erdungsbügel. Unterputz-Installation,
Flächenprogramm. Material: Kunststoff, Duroplast,
halogenfrei.
Haupt-Designlinie: Berker Q.1/Q.3/Q.7/Q.9
Farbe: anthrazit samt, lackiert
Nennspannung: 250 V AC
Frequenz: 50/60 Hz
Nennstrom: 16 A
Verbindungsklemmen: nach VDE 0620-1
Bauart: nach DIN 49440
Werkstoff: Duroplast
Fabrikat: Berker
Artikel: 47436086
liefern, montieren und betriebsfertig anschließen.
Menge: 15,000 St

**3.2.20 Serienschalter**
Menge: 1,000 St

**3.2.30 Rahmen 1fach**
Abdeckrahmen für senkrechte und waagerechte Montage.
Für
Verwendung von Zentralstücken anthrazit, auch als
Kontrastrahmen für Barrierefreies Bauen in Anlehnung
an DIN
18025. Unterputz-Installation, Flächenprogramm, 1-fach.
Material: Kunststoff, Duroplast, halogenfrei.
Haupt-Designlinie: Berker Q.3
Farbe: anthrazit samt, lackiert
Technische Ausführung: 1fach
Werkstoff: Duroplast
Fabrikat: Berker
Artikel: 10116096
liefern, montieren und betriebsfertig anschließen.
Menge: 4,000 St

**3.2.40 Rahmen 2fach**
Abdeckrahmen für senkrechte und waagerechte Montage.
Für
Verwendung von Zentralstücken anthrazit.
Unterputz-Installation, Flächenprogramm, 2-fach.
Material:
Kunststoff, Duroplast, halogenfrei.
Haupt-Designlinie: Berker Q.3
Farbe: anthrazit samt, lackiert
Technische Ausführung: 2fach
Werkstoff: Duroplast
Fabrikat: Berker
Artikel: 10126096
liefern, montieren und betriebsfertig anschließen.
Menge: 6,000 St

**3.2.50 Wippe 2fach**
Wippe für Wippschalter und Wipptastschalter
Aus/Wechsel/Kreuz, Wipptaster, Taster-BA 1-fach und
Gruppentaster-BA 1-fach. Unterputz-Installation,
Flächenprogramm. Material: Kunststoff, Duroplast,
halogenfrei.
Haupt-Designlinie: Berker Q.1/Q.3/Q.7/Q.9
Farbe: anthrazit samt, lackiert
Werkstoff: Duroplast
Fabrikat: Berker oder gleichwertig
Artikel: 16206086
liefern, montieren und betriebsfertig anschließen.
Menge: 1,000 St

**3.2.60 NYM-J 3x1,5 mm² in Mischinstallation**
NYM-J 3x1,5 mm²
liefern und in Teillängen in Mischinstallation
auf dem Rohfußboden, in GK-Wänden oder in
Leerrohren einziehen
Menge: 10,000 m

**3.2.70 NYM-J 3x2,5 mm² in Mischinstallation**
NYM-J 3x2,5 mm²
liefern und in Teillängen in Mischinstallation
auf dem Rohfußboden, in GK-Wänden oder in
Leerrohren einziehen
Menge: 30,000 m

**3.2.80 NYM-J 5x4 mm² in Mischinstallation**
NYM-J 5x4 mm²
liefern und in Teillängen in Mischinstallation
auf dem Rohfußboden, in GK-Wänden oder in
Leerrohren einziehen
Menge: 6,000 m

**3.2.90 Gerätefestanschlüsse**
Menge: 1,000 St
